# SWK Niemtsch-3BA
Angebotsaufforderung (GAEB DA XML 3.3, DA83)
Projekt: 1936
Währung: EUR
Erstellt mit: GXML Toolbox V3.3 R20220330, ORCA AVA 27 27.00.00, 05.03.2026

## Allgemeines:
Im Zuge der Erneuerung der Schmutzwasserkanäle in den
Seestraßen A, B und C in Niemtsch sollen die vorhandenen
Trinkwasserleitungen ebenfalls erneuert werden.
Die Realisierung der Baumaßnahme ist in offener Bauweise geplant.
Die Verlegung der neuen Trinkwasserleitungen soll in einem
gemeinsamen Stufengraben mit der Realisierung der neuen
Schmutzwasserkanäle erfolgen.

Die vorliegende Leistungsbeschreibung umfasst nur das LOS TRINKWASSER
und beinhaltet die anteilmäßigen Aufwendungen für die Errichtung und Vorhaltung
eines gemeinsamen Stufengrabens im den Seestraßen A, B und C für die Verlegung
der neuen Trinkwasserleitung und des neuen Schmutzwasserkanals.
Die notwendigen Aufwendungen sind in die Positionen des
Leitungsgrabens mit einzurechnen. Eine separate Vergütung erfolgt nicht.

Allgemeines:

Die nachstehenden Beschreibungen gelten allgemein für Leistungen des
Tief- und Straßenbaus und sind spezifiziert auf das Vorhaben anzuwenden!

Nachfolgend aufgeführte sicherheitstechnische Hinweise sind bei der
Erarbeitung des Angebots durch den AN zu beachten und in die
Einheitspreise mit einzurechnen. Eine gesonderte Vergütung erfolgt
nicht.

- Entsorgung:
Der AN ist im Rahmen seiner Auftragserfüllung zur Beseitigung
anfallenden Bauschuttes und Abfall (Schutt, Holz, Verpackungen u.a.)
verantwortlich.

- Tagesunterkünfte:
(erforderlich bei mehr als 4 Arbeitnehmern mit einer Dauer von mehr als
einer Woche) Tagesunterkünfte entsprechend den baulichen Anforderungen
und den Anforderungen an die Einrichtungen nach  o45 u. 46 und den
Arbeitsstättenrichtlinien ASR 45/1-6 auf den vom Auftraggeber
ausgewiesenen Flächen vorhalten. Im Preis enthalten sind die Kosten für
Betrieb und Unterhalt.

- Brandschutz:
Handfeuerlöscher

- Erdarbeiten:
Für die Ausführung der Erdarbeiten sind die Festlegungen in DIN EN 1610,
der DIN 4124 "Baugruben und Gräben" sowie in der UVV "Bauarbeiten" (VBG
37) insbesonder Abschnitt VI"Zusätzliche Bestimmungen für Arbeiten in
Gräben sowie an und vor Erd- und Felswänden" zu beachten.

Die Absicherung von Baugruben und Gräben in oder in der Nähe von
öffentlichen Verkehrsraum ist vom AN unter Berücksichtigung der Vorgaben
des AG mit der zuständigen Behörde abzustimmen.

Der Auftragnehmer hat sich vor Durchführung der Erdarbeiten ausreichend
Kenntnis über die Lage von Leitungen, Kabeln, Kanälen und dergleichen im
Bereich der Baugruben oder Gräben zu verschaffen und mit den
Anlagenbetreibern geeignete Schutzmaßnahmen festzulegen, die
Festlegungen der Versorgungsträger sind zu beachten. (Einholung von
Schachtscheinen!).

Im Bereich benachbarter baulicher Anlagen sind die Erdarbeiten unter
Beachtung der DIN 4123 "Gebäudesicherung" durchzuführen.

Gefährden besondere Einflüsse, wie z.Bsp.: Aufschüttungen,
Grundwasserabsenkungen, Erschütterungen (DIN 4124, Ziffer 4.2.3 und
4.2.4.) die Standsicherheit von unverbauten Baugruben und Grabenwänden,
so hat der AN die Standsicherheit besonders zu überprüfen.
Hält der AN flachere Böschungen aus den vorgenannten Gründen für
notwendig, so hat er dies gemaß VOB/B o4 Nr.3 anzuzeigen und
entsprechend den Erfordernissen auszuführen.

Bei verbauten Baugruben und Gräben hat der AN dafür zu sorgen, daß die
Standsicherheit des Verbaues in jedem Bauzustand bis zum Erreichen der
Sohle und während des gesamten Rückbaues gewährleistet ist (DIN 4124,
Ziffer 4.3.8).

Der Verbau und seine Teile müssen vom AN während der Bauausführung
regelmäßig überprüft werden (DIN 4124,Ziffer 4.3.9). Der Zugang in die
Baugrube / Gräben hat gemäß den sicherheitstechnischen Anforderungen zu
entsprechen!

- Schachtabdeckungen, Provisorien:
Durchtrittsichere, unverschiebliche Abdeckungen auf Schächten, auf
Anordnung der Bauleitung herstellen, für die Dauer der
Auftragsausführung, bzw. als Provisorium bis zur Fertigstellung
vorhalten und wieder entfernen (zur Sicherung von Einstiegsschächten der
Kanäle u.a.) Abdeckungen auf Anforderung der BL instandsetzen.

- Umwehrungen
Seitenschutz nach DIN 4420 "Arbeits- und Schutzgerüste" an Verkehrswegen
der Baustelle zur Sicherung gegen Absturz von Personen herstellen,
vorhalten und wieder entfernen.

- Einrichtungen zum Bergen von Personen

Vor Baubeginn ist ein detaillierter Bauablaufplan mit dem zuständigen
Bauüberwacher WAL-B abzustimmen.

## Zusätzliche Technische Vertragsbedingungen des
Zusätzliche Technische Vertragsbedingungen des
WAL-B Senftenberg:

1. Maßgebend für die Ausführung der Arbeiten sind die/das:
- BGV A1
- BGV C22
- VBG 40
- DVGW-Arbeitsblatt GW 315
- einschlägigen DIN-Vorschriften
- Arbeitsschutzgesetz
- VOB/B und VOB/C
- UVV der Tiefbau-Berufsgenossenschaft und der
  Berufsgenossenschaft der Gas- und Wasserwerke
- ZTV A-StB der Forschungsgesellschaft für Straßen- und Verkehrswesen
- ZTV-SA und die "Richtlinien zur Sicherung von Arbeitsstellen an
  Straßen" (RSA)
- Bestimmungen der StVO und der Polizei

2. Der Auftraggeber (AG) gestattet den Anschluss an eigene Anlagen der
Wasserversorgung ab Standrohrzähler. Die Weiterverteilung geht zu Lasten
des Auftragnehmers (AN). Standrohrzähler sind gegen Gebühr beim AG
auszuleihen.

3. Vor Arbeitsausführung sind der Bauleiter und der deutschsprachige
Polier dem AG namhaft zu machen. Der Bauleiter des AN ist für die
Bauleitung verantwortlich und übernimmt hier insbesondere die
Verkehrssicherungspflicht. Sollte aufgrund des Einsatzes von
Subunternehmern ein Koordinator für Sicherheitsfragen erforderlich sein,
so ist auch dieser durch den AN zu stellen. Der AG kann die Abberufung
des eingesetzten Führungspersonals verlangen, wenn diese die
Voraussetzung für eine verantwortungsvolle Zusammenarbeit oder die
fachliche Eignung nicht erfüllen.

4. Es ist dafür Sorge zu tragen, daß während der Bauzeit
Ausführungspläne, ein Leistungsverzeichnis und die behördlichen
Genehmigungen (z.B. Verkehrszeichenplan) in Kopie ständig auf der
Baustelle vorhanden sind. Außerdem ist eine Kopie aller behördlichen
Genehmigungen vor Arbeitsausführung beim AG einzureichen.

5. Beim Transport und der Verlegung sind alle Arten von Rohren und
Formstücken so sachgemäß zu behandeln und zu verladen, daß
Beschädigungen der Rohre, der Rostschutzmittel bzw. der Umhüllung
ausgeschlossen sind. Das gleiche gilt für alle sonstigen Baustoffe und
Bauteile. Bei umhüllten Stahlrohren und Formstücken ist besondere
Vorsicht geboten.

6. Kleinmaterialien u.a. Dicht- und Gummiringe, Maschinenschrauben
usw. sowie Armaturen sind unter Verschluss in einem Raum zu lagern.

7. Es ist nur der Einsatz von schallgedämpften Maschinen und Geräten
zulässig.

8. Unklarheiten, welche die Arbeitsabwicklung bzw. die Herstellung von
Bauteilen beeinflussen, sind unverzüglich dem AG mitzuteilen.
Eigenmächtige Entscheidungen dürfen nicht getroffen werden. Die hieraus
resultierenden Nachteile, Wertminderungen, Schäden usw. gehen zu Lasten
des AN.

9. Mehrmalige Unterbrechungen des Bauablaufes (auch witterungsbedingt)
sowie zusätzliche Absprachen mit den Aufgraggebern sind in die EH-Preise
einzuberechnen und werden nicht gesondert vergütet.

10. Es gilt immer Material liefern und einbauen (falls in den
Einzelpositionen nichts anderes vermerkt wurde)

## 30 Los 3 - Erneuerung TW Seestraße A-C

### Bereich 2 Tiefbauarbeiten Leitungsgraben u. Baugruben

#### Abschnitt 2.1 Oberflächenaufbruch

*Hinweis: Für den Oberflächenaufbruch gelten die Regelungen des*
Für den Oberflächenaufbruch gelten die Regelungen des
Abschnitt 3.3 ATV DIN 18322.

- Gemischte Oberflächenbefestigungen wie z. B. eine
  bituminöse Oberflächenbefestigung auf einer
  Pflasterdecke etc., werden getrennt, jeweils nach der
  Art der Befestigung, abgerechnet.
- Der Oberflächenaufbruch von Rinnen und Mulden wird
  über die Positionen:
- Pflasterdecke aufnehmen - Plattenbelag aufnehmen -
  Bituminöse Befestigung aufnehmen - Betondecke
aufnehmen
  abgerechnet.
- Beim Aufnehmen von Oberflächenbefestigungen
  (Pflaster, Platten, etc.) ist zu berücksichtigen,
dass
  10 % einer seitlich zu lagernden
Oberflächenbefestigung
  nicht wieder verwendbar sind und entsorgt werden
  müssen. Die Ersatzlieferung von entsprechenden
  Materialien bis zu 10% ist in die jeweilige
  Aufbruchposition einzurechnen.

Der Abbruch der Oberflächen ist für Einzelflächen im
Bereich der Baugruben / Montagegruben anzusetzen.

Pflasterrinnen werden ebenfalls über die entsprechenden
Pflasterpositionen abgerechnet.

Alle alten und außerbetrieb befindlichen Straßen- und
Hydrantenkappen sind im Zuge der Baumaßnahme
zurück zubauen. Die Leistungen hierzu werden über die
ensprechende Position vergütet.

Belastete Oberflächen und Erdstoffe sind entsprechend
des Baugrundgutachtens zu kalkulieren.

**2.1.10 ungebundene Deckschicht aufnehmen**
Ungebundene Deckschicht aus Splitt / Schotter /
Schotterrasen aufnehmen und auf Lagerplatz des AN
transportieren. Nicht wiederverwertbares Material auf
Kosten des AN entsorgen.
Stärke der Lage bis 10 cm.

Seestraße A
Menge: 55,000 m2

**2.1.20 Pflasterrinne. aufn., Großpfl., Sand-/Splitbett.**
Pflasterrinne aufnehmen, Großpflaster Sand- /
Splittbettung.  Pflasterrinne einschl. Bettung
(Bettungsstärke bis 10 cm) aufbrechen, aufnehmen und
auf Lagerplatz des AN transportieren. Aufbruch der
Tragschicht wird gesondert vergütet. Art =
4-zeilige Beton-Großpflasterrinne (ca. 12x12cm),
Bettung aus Sand / Splitt. Nicht wiederverwendbare
Steine und übriges Aufbruchgut von der Baustelle
entfernen und einer Wiederverwertung zuführen.

Seestraße B
Menge: 29,000 m2

**2.1.30 Pflasterd. aufn., Bet/Verbpfl. 6-10cm, Sa/Splbettg.**
Pflasterdecke aufnehmen Bet/Verbpfl. 6-10 cm Sand- /
Splittbettung. Pflasterdecke einschl. Bettung
(Bettungsstärke bis 10 cm) aufbrechen, aufnehmen und
auf Lagerplatz des AN transportieren. Aufbruch der
Tragschicht wird gesondert vergütet. Art = Beton- und
Verbundsteinpflaster, ca. 6 bis 10 cm dick, Bettung aus
Sand / Splitt. Nicht wiederverwendbare Steine und
übriges Aufbruchgut von der Baustelle entfernen und
einer
Wiederverwertung zuführen.

Seestraße B, Seestraße C
Menge: 50,000 m2

**2.1.40 Einfassungst. aufn., Beton Tief-/Hoch-/Rundb., Bet-Rst**
Einfassungsteine aufnehmen Beton Tief-/ Hoch-/ Rundbord,
Beton-Rückenstütze, Steine seitlich lagern.
Einfassungssteine/Rasenkantensteine aufnehmen
Einfassungssteine/Rasenkantensteine aus Beton, alle
Größen, als Tief- oder Hochbord in Beton oder Mörtel
versetzt. Unterbeton und Rückenstütze aus Beton
aufbrechen. Wiederverwendbare
Einfassungssteine / Rasenkantensteine innerhalb der
Baustelle fördern, säubern und sortiert lagern.
Länge des Förderweges bis 0,5 km. Nicht
wiederverwendbare
Bordsteine und übriges Aufbruchgut von der Baustelle
entfernen und einer Wiederverwertung zuführen.

Seestraße C
Menge: 1,000 m

**2.1.50 Tragsch. u. Frostschutzsch. aufnehmen, Schotter/Kiessand, zwischenlagern**
Tragschicht und Frostschutzschicht aufnehmen,
Schotter / Kiessand alle Stärken,
Material zwischenlagern.

STS und FSS aufbrechen und aufnehmen aus
Schotter / Kiessand.
Dicke der Schicht, bis 30cm.
Material auf Zwischenlager des AN transportieren.

Material zwischenlagern, verdichtungsfähiges Material
ist  wiedereinzubauen.
Nicht zu verwendenes Material ist nach EBV einer Deponie zuzuführen.

In die EP ist das Zwischenlagern, der Transport zur
Deponie sowie die Deponierung einzukalkulieren.

Seestraße B, Seestraße C
Menge: 80,000 m2

#### Abschnitt 2.2 Erkundungsmaßnahmen und Nachweise

*Hinweis: Die Herstellung von Suchgräben dient nur zur*
Die Herstellung von Suchgräben dient nur zur
punktuellen Leitungserkundung. Der AN hat die
Eigenüberwachungsprüfungen nach den ZTV E-StB, ZTV
A-StB, den Vorschriften und Richtlinien der Ver- und
Entsorgungsträger durchzuführen. Die Ergebnisse der
Eigenüberwachungsprüfungen sind dem AG in Form eines
Prüfprotokolls unaufgefordert vorzulegen.  Die
Ausführung der spezifizierten Verdichtungsprüfungen
dient ausschließlich dem AG für stichprobenartige
Kontrollen und werden nur nach Anforderung durch den AG
durchgeführt.

**2.2.10 Suchgraben Tiefe bis 1,25 m, Bodenklasse 3-6**
Suchgraben Tiefe bis 1,25 m, Boden für Suchgraben zum
Freilegen von Leitungen nach Angaben des AG ausheben,
zur Wiederverwendung seitlich lagern und nach
Beendigung der Suche wieder ordnungsgemäß einbauen und
verdichten. Die Vorschriften der Versorgungsunternehmen
sind zu beachten.

Straßenaufbruch und -wiederherstellung inkl. evtl.
Bordanlagen, Rinnen oder Strauchwerk sind separat
abzurechnen.

Verbau und Wasserhaltung, soweit erforderlich, werden
nicht gesondert vergütet.

Einzelgräben bis 1,5 m Länge
Bodenklasse 3 bis 6. Grabentiefe bis 1,25 m.
Erforderliche Handarbeit ist einzurechnen.
Menge: 10,000 St

**2.2.20 Suchgraben Tiefe bis 1,75 m, Bodenklasse 3-6**
Suchgraben Tiefe bis 1,75 m  Boden für Suchgraben zum
Freilegen von Leitungen nach Angaben des AG ausheben,
zur Wiederverwendung seitlich lagern und nach
Beendigung der Suche wieder ordnungsgemäß einbauen und
verdichten. Die Vorschriften der Versorgungsunternehmen
sind zu beachten.

Straßenaufbruch und -wiederherstellung inkl. evtl.
Bordanlagen, Rinnen oder Strauchwerk sind separat
abzurechnen.

Verbau und Wasserhaltung, soweit erforderlich, werden
nicht gesondert vergütet.

Einzelgräben bis 1,5 m Länge
Bodenklasse 3 bis 6. Grabentiefe über 1,25 m bis 1,75
m. Erforderliche Handarbeit ist einzurechnen.
Menge: 5,000 St

**2.2.30 Verdichtungsprüfung, LG / BG**
Verdichtungsprüfung Leitungsgräben / Baugruben
Verdichtungsprüfung mit dem  Dynamischen
Plattendruckversuch mit Hilfe des Leichten
Fallgewichtsgerätes durchführen und protokollieren.
Ausführung nur auf Anweisung des AG, die
Verdichtungskontrolle ersetzt nicht die Verpflichtung
des AN zur Eigenüberwachung. Die An- und Abfahrt ist in
den Einheitspreis einzurechnen. Prüfungen für
Leitungsgräben / Baugruben.
Menge: 2,000 St

**2.2.40 Verdichtungspr. durchf., Plattendruckversuch.**
Verdichtungsprüfung durchführen, Plattendruckversuch
Verdichtungsprüfung mit dem statischen
Plattendruckversuch nach DIN 18134 nach Angabe des AG
durchführen einschliesslich Bereitstellung sämtlicher
Geräte, mit Auswertung und Darstellung der
Messergebnisse. Ausführung nur auf Anweisung des AG,
die Verdichtungskontrolle ersetzt nicht die
Verpflichtung des AN zur Eigenüberwachung. Die An- und
Abfahrt ist in den Einheitspreis einzurechnen.
Prüfungen für Leitungsgräben/ Baugruben.
Menge: 2,000 St

#### Abschnitt 2.3 Erdarbeiten

*Hinweis: Ausführung aller Erdarbeiten gemäß den einschlägigen*
- Ausführung aller Erdarbeiten gemäß den einschlägigen
  Vorschriften und Normen jeweils in der neusten
Ausgabe
  ZTV E-StB, ZTV A-StB, ZTV T-StB und den Vorschriften
  und Richtlinien der Ver- und Entsorgungsträger.

- Der AN ist bei Antreffen von auffälligem Material wie
  z.B. organoleptische Auffälligkeiten, Auftreten von
  Fremdstoffen etc. verpflichtet, dies unverzüglich dem
  AG (Tiefbauplanung) anzuzeigen.

- Die Positionen zur Leitungsgraben- und
  Baugrubenherstellung beinhalten auch das Verfüllen
mit
  Aushubmaterial. Bodenaustausch wird separat vergütet.
  Verdichten auf Verdichtungsgrad Dpr. min. 100 %.

- Die Entsorgung von Verdrängungsmassen beim Einbau von
  Schächten oder Einbauten sind in die Montagegruben /

  Leitungsgraben- Position einzurechnen.

- Wasserhaltung wird gesondert vergütet, Verbauarbeiten
  allerdings sind in die entsprechenden Positionen
  einzurechnen.

- Beim Verfüllen der Gräben bzw. Baugruben sind die
  Bodenmassen in höchstens 30 cm dicken Lagen
  einzubringen, wobei die erste Schicht (Leitungszone)
  durch Handstampfen und die folgenden Schichten durch
  maschinelles Einbauen fachgerecht zu verdichten sind.

- Der Einbau der Sandbettung sowie der Leitungszone ist
  entsprechend der Rohrdimension einzurechnen. Vefüllen
  10 cm Sandbettung zzgl. Rohrstärke und bis 30 cm
  Oberhalb des Rohrscheitels.
  Im Bereich von Kabeln und Leitungen ist der Aushub
  durch Handschachtung herzustellen. Werden bei
  Aushubarbeiten Fremdleitungen, -kabel und -kanäle
  angetroffen, die nicht in den Lage- und
Bestandsplänen
  aufgeführt sind, müssen die zuständigen Ämter
  verständigt werden.  Alle Zufahrten sind ständig
sauber
  zu halten und die durch Erdarbeiten verursachten
  Verschmutzungen unverzüglichzu beseitigen.  Die
  Ableitung von Tagwasser wird nicht gesondert vergütet
  und ist im EP einzurechnen.

Belastete Oberflächen und Erdstoffe sind entsprechend
des Baugrundgutachtens zu kalkulieren.

*Hinweis: Die Erdarbeiten für eventuelles Spülbohren befinden*
Die Erdarbeiten für eventuelles Spülbohren befinden
sich in dem Titel zur Grabenlosen Rohrverlegung, dies
betrifft Start- und Zielbaugruben welche in die
Spülbohrposition einzurechnen sind. Ausgenommen hiervon
sind speziell zur Montage notwendige Montagegruben für
die Errichtung von Knotenpunkten und Einbindungen.

Erforderliche Baugruben im Bereich Schmutzwasser für
beispielsweise Setzen der Schächte oder
Bestandsanbindungen und Abzweige / Formteile sind in
den
Meterpreis der Leitungsgrabenposition einzurechnen.
Eine gesonderte Vergütung erfolgt nicht.

**2.3.1 Oberboden abtragen u. andeck., 0-25 cm**
Oberboden abtragen und andecken, Abtrag 0 - 25 cm
Oberboden ggf. einschließlich Vegetationsdecke in
Kleinflächen abtragen und profilgerecht wieder andecken
einschließlich erforderlicher Zwischenlagerung. Dicke
des Abtrages 0 bis 25 cm. Andeckung auf Böschungen.
Dicke der Andeckung wie Abtrag. Oberboden zur
Wiederverwendung in Haufen locker aufsetzen.

Seestraße C (Knoten 5)
Menge: 5,000 m2

**2.3.2 Leitungsgraben herst., Kl. 3-6, 0-1,85 m, <= DN 50/d63**
Leitungsgraben herstellen Klassen 3 bis 6 Tiefe 0 bis
1,85 m ab GOK zur Verlegung einer Leitung <= DN 50/d63
Boden für Leitungsgraben ausheben. Straßenaufbruch und
Aufnahme einer Oberflächenbefestigung werden gesondert
vergütet. Bodenklasse 3 bis 6 bzw. Auffüllungen mit
Bauschuttresten nach Ersatzbaustoffverordnung 2021.

Tiefe 0 bis 1,85 m, Verbau ist gemäß einschlägigen
Normen DIN 4124 und DIN EN 1610 einzukalkulieren.
Ebenso Erschwernisse für querende Medien im
Grabenprofil.

Wasserhaltung wird gesondert vergütet.
Aushub zur Wiederverwendung zum Zwischenlager des AN
transportieren sowie liefern des Bodens vom
Zwischenlager und lagenweise verdichtet einbauen.
Breite des Grabens gemäß DIN 4124

Verdrängungsmassen sind einer Deponie zuzuführen. Der
Nachweis ist dem AG vorzulegen. In die EP ist das Zwischenlagern, der Transport zur
Deponie sowie die Deponierung einzukalkulieren.

Inkl. Mehraushub zum Setzen von Schächten und
Bestandsanbindungen und Rohrleitungsausbau.

Seestraße A und C
Menge: 95,000 m

**2.3.3 Leitungsgraben herst., Kl. 3-6, Tiefe 0 bis 1,85 m, <= DN 100/d125**
Leitungsgraben herstellen Klassen 3 bis 6 Tiefe 0 bis
1,85 m ab GOK zur Verlegung einer Leitung <= DN
100/d125  Boden für Leitungsgraben ausheben.
Straßenaufbruch und Aufnahme einer
Oberflächenbefestigung werden gesondert vergütet.
Bodenklasse 3 bis 6 bzw. Auffüllungen mit
Bauschuttresten nach Ersatzbaustoffverordnung 2021.

Tiefe 0 bis 1,85 m, Verbau ist gemäß einschlägigen
Normen DIN 4124 und DIN EN 1610 einzukalkulieren.
Ebenso Erschwernisse für querende Medien im
Grabenprofil.

Wasserhaltung wird gesondert vergütet.
Aushub zur Wiederverwendung zum Zwischenlager des AN
transportieren sowie liefern des Bodens vom
Zwischenlager und lagenweise verdichtet einbauen.
Breite des Grabens gemäß DIN 4124

Verdrängungsmassen sind einer Deponie zuzuführen. Der
Nachweis ist dem AG vorzulegen. In die EP ist das Zwischenlagern, der Transport zur
Deponie sowie die Deponierung einzukalkulieren.

Inkl. Mehraushub zum Setzen von Schächten und
Bestandsanbindungen und Rohrleitungsausbau.

Seestraße B
Menge: 66,000 m

**2.3.4 Aufweitung LG zur TW Montagegrube, Kl. 3-6, Tiefe bis 2 m, KP 1 bis 6**
Aufweitung der Leitungsgräben zur Montagegrube zum
Umbau und Einbau der Fromstücke und Armaturen,
Klassen 3 bis 6, Tiefe 0 bis 2 m, Boden für Baugrube
ausheben.
Straßenaufbruch und Aufnahme einer
Oberflächenbefestigung werden gesondert vergütet.
Bodenklasse 3 bis 6 bzw. Auffüllungen mit
Bauschuttresten nach Ersatzbaustoffverordnung 2021.

Tiefe 0 bis 2 m, Verbau ist gemäß einschlägigen
Normen DIN 4124 und DIN EN 1610 einzukalkulieren
inklusive Erschwernisse durch querende Medien.

Wasserhaltung wird gesondert vergütet. Aushub zur
Wiederverwendung auf Zwischenlager des AN
transportieren, zum Verfüllen anfahren und lagenweise
verdichten.

Die Größe der Montagegrube ist durch den AN anhand der
Planunterlagen in Anbetracht der Wahl seiner
Technologie zu bemessen.

Verdrängungsmassen sind einer Deponie zuzuführen. Der
Nachweis ist dem AG vorzulegen. In die EP ist das Zwischenlagern, der Transport zur
Deponie sowie die Deponierung einzukalkulieren.

Zur Montage von Knotenpunkt:
'1,2,3,4,5,6'
Menge: 6,000 St

**2.3.5 Trassenwarnband verlegen**
Trassenwarnband verlegen  - Verlegung 0,3m oberhalb
der Rohrleitung der bauseits beigestellten
Trassenwarnbänder für Trinkwasserleitungen.
Menge: 165,000 m

#### Abschnitt 2.4 Sicherungsarbeiten

*Hinweis: Die zu nutzende Absicherung erfolgt in Abstimmung mit*
Die zu nutzende Absicherung erfolgt in Abstimmung mit
dem AG unter Berücksichtigung des anstehenden Bodens
gewählt. In den EP sind alle Aufwendungen für den
Antransport zur Baustelle, das Vorhalten für die
Bauzeit und der Abtransport einzurechnen. Eine
gesonderte Vergütung erfolgt nicht.

**2.4.10 Sicherung von Schächten**
Sicherung von Schächten  Sicherung von Schächten
entsprechend statischen und konstruktiven
Erfordernissen im Zuge der Baugruben-
/Leitungsgrabenherstellung ausführen. Sicherung für
seitliches Freilegen von Schächten herstellen,
vorhalten und von der Baustelle entfernen. Schächte =
Kabel- und sonstige Versorgungsschächte. Sicherung
durch Abstützung der Schächte gegen die Baugruben-
/Leitungsgrabenwandung.
Menge: 1,000 St

**2.4.20 Sicherung von Fundamenten**
Sicherung von Fundamenten  Sicherung von Fundamenten
entsprechend statischen und konstruktiven
Erfordernissen im Zuge der Baugruben-
/Leitungsgrabenherstellung ausführen. Sicherung für
seitliches Freilegen von Fundamenten herstellen,
vorhalten und von der Baustelle entfernen. Fundamente =
Fundamente für Beleuchtungsmasten, Signalmaste, etc.
Sicherung durch Abstützung der Fundamente gegen die
Baugruben-/ Leitungsgrabenwandung.
Menge: 1,000 St

**2.4.30 Zulage für das Kreuzen von Kabel und Leitungen**
Zulage für das Kreuzen von Kabeln und Leitungen bei der
Herstellung von Rohrgräben und Baugruben.
Es sind alle Erschwernisse für Erd-, Verbau- und
Rohrverlegearbeiten bis Grabensohle oberhalb und
unterhalb der vorhandenen Leitungen einschl.
erforderlicher Handschachtung einzurechnen.
Die einzelnen Spartenträger sind sorgfältig zu sichern
und im Zuge der Leitungsgrabenverfüllung mit
steinfreiem Material zu umhüllen. Das Einholen der
evtl. erforderlichen Aufgrabungsgenehmigungen ist im EP
inbegriffen.
Das Queren von Kabelsträngen sowie Kabeln in
Schutzrohren wird nicht gesondert vergütet und ist in
dieser Position abzurechnen.
Menge: 15,000 St

**2.4.40 Zulage für parallele Kabel- und Leitungen**
Zulage für parallele Kabel- und Leitungen bzw.
vorhandene Einbauten im Aushubprofil des Rohrgrabens
und der Baugrube.
Aushubprofil = Abrechnungsbreite entsprechend
Rohrgrabenposition zzgl. einem Toleranzbereich von max.
50 cm für Mehrbreiten aus Böschungswinkel oder Verbau
nach DIN 4124 / DIN EN 1610.
Es sind alle Erschwernisse für Erd-, Verbau- und
Rohrverlegearbeiten bis Grabensohle oberhalb und
unterhalb der vorhandenen Leitungen einschl.
erforderlicher Handschachtung einzurechnen.
Die einzelnen Spartenträger sind sorgfältig freizulegen
bzw. zu sichern und im Zuge der
Leitungsgrabenverfüllung / Baugrubenverfülung mit
steinfreiem Material zu umhüllen.
Das Einholen der evtl. erforderlichen
Aufgrabungsgenehmigungen ist im EP inbegriffen.
Menge: 5,000 m

#### Abschnitt 2.5 Oberflächenwiederherstellung

*Hinweis: Wiederherstellen der Straßen- und Gehwegdecken*
Wiederherstellen der Straßen- und Gehwegdecken
entsprechend den schriftlichen Vorgaben der
Straßenbaulastträger.

Gemäß ZTVA-StB sind die bituminösen Schichten um das
Maß der Auflockerung bzw. bei Grabentiefen <2,00m
mindestens um 2 x 0,15m zurückzunehmen.

- Weicht der vorgefundene Straßenaufbau stark von der
Regelbauweise ab, so wird in Zusammenarbeit mit dem
Straßenbaulastträger die Ausführung der
Wiederherstellung festgelegt. Abgerechnet wird nach
einem gemeinsam zu erstellenden Oberflächenaufmaß die
Rohrgrabenbreite zuzüglich der gem. ZTVA-StB 97
erforderlichen Verbreiterung. Eventuell erforderliche
Mehrbreiten sind vor Ausführung mit dem Auftraggeber
abzustimmen.
- Die Ausführung aller nachfolgend beschriebenen
Leistungen ist in nicht zusammenhängenden Teilflächen
in Fahrbahnen, Nebenflächen und Streifen, etc. zu
kalkulieren.

**2.5.10 Planum herstellen**
Planum gemäß ZTVE-StB 94 für Verkehrsflächen
herstellen,
zulässige Abweichung von der Sohlhöhe +/- 2 cm,
Verformungsmodul EV2 mind. 45 MN/m².

Das Planum muss eben ausgebildet und standfest sein.
Das Gefälle ist in die gleiche Richtung und mit der
gleichen Neigung wie der Oberbau auszuführen.

Seestraßen A, B, C
Menge: 165,000 m2

**2.5.20 ungebundene Deckschicht herstellen**
Ungebundene Deckschicht aus Splitt / Schotter /
Schotterrasen liefern und herstellen.
Stärke der Lage bis 10 cm.

Seestraße A
Menge: 55,000 m2

**2.5.30 Großpflasterdecke, Sand-/Splittd.**
Pflasterrinne herstellen, Großpflaster,
Bettungsmaterial = Sand / Splitt. Fugenmaterial = Brechsand-Splitt-Gemisch 0/5 mm Steine bauseits vorhanden, auf Baustelle gelagert. Länge des Förderweges bis 0,5 km.
Eine Zulieferung von 10% Neumaterial ist  in die Position einzukalkulieren.

Art = 4-zeilige Beton-Großpflasterrinne (ca. 12x12cm),
Bettung aus Sand / Splitt.

Seestraße B
Menge: 30,000 m2

**2.5.40 Verbundsteinpfld., D<=10cm,Sa./Sp.**
Verbundsteinpflasterdecke Bet/Verbpfl. d=6-10 cm;
Sand-/Splittbettung, Steine seitlich gelagert,
Fugenmaterial = Brechsand-Splitt-Gemisch 0/5 mm.
Steine bauseits vorhanden, auf Baustelle gelagert.
Eine Zulieferung von 10% Neumaterial ist  in
die Position einzukalkulieren.
Seestraße B, Seestraße C
Menge: 80,000 m2

**2.5.50 Bordstein setzen, B-St. seitl. gelagert**
Bordsteine setzen, Beton Steine seitl. gelagert,
Bordsteine in Geraden, Kurven oder Absenkungen setzen.
Bordsteine aus Beton, alle Größen. Bordsteine bauseits
vorhanden, auf Baustelle gelagert. Rückenstütze aus
Beton C12/15. Unterbeton C12/15, bis 20 cm dick.
Erforderliche Erdarbeiten ausführen. Eine Zulieferung
von 10% Neumaterial ist  in die Position
einzukalkulieren.
Seestraße C
Menge: 1,000 m

**2.5.60 Zulage Betonbord Neumaterial**
Zulage zur Vorposition Betonbordsteine seitl. gelagert,
setzen für die Neulieferung von Betonbordsteinen zum
Einbauort. Die Position gilt für alle gängigen
Betonborde, Hochbord/Tiefbord/Rundbord.
Der Einbau erfolgt erst nach Anzeige und Freigabe durch
den AG.
Menge: 1,000 m

**2.5.70 Schottertragschicht herstellen**
Schottertragschicht in Fahrbahn und Gehweg liefern und
einbauen. Einbau in nicht zusammenhängenden
Teilflächen. Verformungsmodul EV2 gemäß Forderungen der
Straßenbaulastträger min. jedoch gemäß ZTVA-StB bzw.
STVE-StB Mineralstoffe = Gebrochene Mineralstoffe, die
Eignung und Schadstofffreiheit des Materials ist
nachzuweisen.
Körnung von 0/32 bis 0/45, Kornanteil unter 0,063 mm
max. 5 Gew.-v.H.
Schichtdicke '30 cm'

Seestraße A, B und C
Menge: 165,000 m2

**2.5.80 Oberboden Ansäen**
Mit Oberboden angedeckte Flächen zur Einsaat
vorbereiteten, fräsen, einsäen und walzen.
Die Samenmischung ist dem Verwendungszweck anzupassen.
Das Saatgut ist einzuigeln und abzuwalzen. Die Abnahme
erfolgt frühestens zum ersten Schnitt. Im EP enthalten
ist die Wiederholung der Ansaat unzureichend begrünter
Flächen.
Menge: 5,000 m²

### Bereich 3 Trinkwasserversorgung

*Hinweis: Die Hausanschlüsse werden, wenn nicht anders erwähnt,*
Die Hausanschlüsse werden, wenn nicht anders erwähnt,
durch den Netzservice des WAL-B hergestellt, inklusive
der Anbohrschellen. Eine Koordinierung hierzu ist
separat unter Titel 1 ausgeschrieben.

Alle Einbindungen und Schieberkreuze sind per Foto zu
dokumentieren und dem AG zeitnah zur Freigabe
vorzulegen. Diese Arbeiten werden separat vergütet.

Die Materialien und allgemeinen Leistungen umfassen die
Lieferung der notwendigen Materialien (Rohre,
Formstücke, Schächte, Schrauben, Dichtungen etc.), die
Montage sowie alle Leistungen die zur Herstellung einer
Trinkwasserversorgungsanlage allgemein notwendig sind.

#### Abschnitt 3.1 Ausbau von Rohrleitungen

*Hinweis: Ausbau von Rohren, Formteilen und Armaturen einschl.*
Ausbau von Rohren, Formteilen und Armaturen einschl.
Ablängen der Leitungen. Aufladen, Abtransport und
Verwertung einschließlich aller Einbauten, inklusive
anfallender Rohrschnitte. Der Ausführung dieser
Position erfolgt nur nach vorheriger Absprache mit der
Bauleitung des AG.

Der Ausbau von Formstücken entsprechend Leitungstyp ist
in der Position Ausbau Rohrleitung einzukalkulieren.

Der Ausbau und die Entsorgung von AZ-Rohren ist mit
besonderer Sorgfalt und unter Einhalten nachfolgend
beschriebenen Positionen vorzusehen.

**3.1.10 Ausbau Rohrleitung bis DN 80 Stahl/Guss**
Ausbau Rohrleitung bis DN 80 Stahl / Guss
Menge: 5,000 m

*Hinweis: Für den Ausbau von AZ-Rohren ist vor Beginn der*
Für den Ausbau von AZ-Rohren ist vor Beginn der
Arbeiten folgendes Material bereitzustellen:

- Absperrmaterial für Gefahrbereiche,
- Gummistiefel,
- Handbrause / Waschbürste und Wasserentnahmestelle,
- Geeignetes Faserbindemittel mit Auftragevorrichtung
  (Pinsel, Sprühflasche oder Drucksprühgerät) oder
  reißfeste PE-Folie / Klebeband geeigneter, sicher
  verschließbarer und gemäß Nr. 9.3 Abs. 2 TRGS 519
  gekennzeichneter Behälter (bei körnigen, gewebten
oder
  stückigen Abflen z. B. ausreichend fester
Kunststoffsack)

- Hydraulik-Rohrschneider für DN 100 bis DN 500 bzw.
  Handrohrschneider für DN 50 bis DN 400
Langsamlaufende,
  hartmetallbestückte Trengeräte (Sägen, Fräsen;
maximal
  4 Zähne/Zoll, vmax 1,5 m/s). Bei elektrisch
betriebenen
  Trenngeräten müssen diese mit einer geeigneten
  Kapselung (Schutzart mindestens IP 54) ausgestattet
  sein und über einen vorgeschalteten Fehlerstrom
  (FI)-Schutzschalter (I = 30  mA) betrieben werden.
  Bei überflutetem Graben dürfen nur nichtelektrisch
  betriebene Geräte (Handsäge, Druckluftsäge oder
  -fräse), die die obengenannten Kriterien erfüllen,
  verwendet werden.
- Aufkleber "Achtung, enthält Asbest",
- Rohrhebeklammer oder Textilhebebänder für größere
  Rohrnennweiten,
- Atemschutzmaske (mindestens Schutzstufe P2)

**3.1.20 Ausbau AZ-Rohr bis DN 100**
Rohr und Boden feucht halten
Vorgesehene Trennstellen feucht, gegebenenfalls mittels
Wasserstrahl und Handbrause / Waschbürste vom Restboden
reinigen.

AZ-Rohrstücke für Lagerung an der Baustelle oder für
Transport auf LKW vollständig mit Restfaserbindemittel
versiegeln oder vollständig in Folie einschlagen oder
im noch feuchten Zustand sofort in geeigneten Behälter
geben und diesen verschließen.

Abgerechnet wird nach laufendem Meter auszubauendem
Rohr.

Dimension:  bis
100 '....................'
Menge: 15,000 m

**3.1.30 Durchführen elektronisches Nachweisverfahren**
Pauschale für die Entsorgung von AZ - Rohren
Hierzu ist das Elektronische Nachweis- und
Begleitscheinverfahren durchzuführen, alle anfallenden
Aufwendungen hierzu sind in diese Position
einzurechnen. Eine entsprechende Verwertungsanlage ist
durch den AN zu wählen.
Die Erzeugernummer sowie elektronische Signatur wird
durch den AG vorgegeben und ist im Zuge des Verfahrens
durch den AN abzufragen.
Menge: 1,000 PSCH

**3.1.40 Entsorgung AZ-Rohr**
Die asbesthaltigen oder asbestkontaminierten Abfälle
dürfen nicht geworfen, geschüttet, zerkleinert oder
geschreddert werden und sind entsprechend den
Annahmebedingungen des örtlichen Abfallbeseitigers
unter Beachtung der gefahrgutrechtlichen Bestimmungen
zu verpacken. Für die Bereitstellung zum Transport sind
die Behältnisse oder Verpackungen nach Nummer 9.3 Abs.
2 der TRGS 519 zu kennzeichnen und vor dem Zugriff
Dritter zu sichern. Entsorgung gemäß den Anforderungen
des Merkblatts "Entsorgung asbesthaltiger Abfälle" der
Länderarbeitsgemeinschaft (LAGA). Transport und
Entsorgung sind in dieser Position abgedeckt.

Die Abrechnung erfolgt auf Nachweis gemäß Lieferschein
bzw. Entsorgungsnachweise der Deponie.
Menge: 1,000 t

#### Abschnitt 3.2 PE-Rohre

*Hinweis: PE-HD-Rohrverlegung - Rohre liefern und verlegen*
PE-HD-Rohrverlegung - Rohre liefern und verlegen
(Stangen oder Ringbunde) am offenen Graben.
Grabenlose Verlegung über separaten Titel!

Es wird ausschließlich PE-HD Rohr PE 100 SDR 11 PN 16
RC
verwendet, wenn nicht anderslautend beschrieben.

Die Rohrverlegungspositionen beinhalten:

- Liefern, Abladen und Ausfahren der Rohre auf der
  Baustelle und auf äußere sichtbare Schäden prüfen,
- Rohrverlegung bzw. erschwerte Rohrverlegung
  (verbauter Graben, unter Hindernissen etc.),
- Rohrschnitte,
- Rohrverbindungen und Schweißverbindungen sowie
  Schweißmuffen,
- vorübergehende Verschlüsse von Leitungsteilen.

**3.2.10 PE-Rohr d 63**
PE-Rohr gemäß Vortext liefern und verlegen

d:
63 '....................'
Menge: 95,000 m

**3.2.20 PE-Rohr d 90**
PE-Rohr gemäß Vortext liefern und verlegen

d:
90 '....................'
Menge: 66,000 m

#### Abschnitt 3.3 Gußformteile

*Hinweis: Formstücke aus ducktilem Gußeisen mit Tyton- Muffen*
Formstücke aus ducktilem Gußeisen mit Tyton- Muffen
oder Flansch in den Nenndruckstufen nach DIN 28 610,
Teil 1 und 2.
Mit Innenauskleidung mit Epoxy-Pulverbeschichtung nach
DVGW-Arbeitsblatt W342
Aussenschutz mit Zinküberzug und Deckbeschichtung nach
DIN 30 674, Teil 3

In die EP sind einzurechnen:

- Liefern abladen, erforderlichenfalls Zwischenlagern
  und im Baufeld transportieren,
- Montage inkl. aller Dichtungselemente, Schrauben und
  Muttern aus Edelstahl usw.,
- die Verlegung im Rohrgraben.

**3.3.10 GGG-FFK-Stück DN 50/11°**
FFK-Stück, innen und außen Epoxydharzbeschichtung für
Trinkwasser DIN EN 545, Flansch DIN EN 1092-2, PN 16,DN
'50/11°'
Menge: 1,000 St

**3.3.20 GGG-FFR-Stück DN 100/80**
FFR-Stück, innen und außen Epoxydharzbeschichtung für
Trinkwasser DIN EN 545, Flansch DIN EN 1092-2, PN 16,DN
'100/80'
Menge: 1,000 St

**3.3.30 GGG-FFR-Stück DN 80/50**
FFR-Stück, innen und außen Epoxydharzbeschichtung für
Trinkwasser DIN EN 545, Flansch DIN EN 1092-2, PN 16,DN
'80/50'
Menge: 2,000 St

**3.3.40 GGG-T-Stück DN 150/80**
T-Stück, innen und außen Epoxydharzbeschichtung für
Trinkwasser DIN EN 545, Flansch DIN EN 1092-2, PN 16,DN
'150/80'
Menge: 2,000 St

**3.3.50 GGG-N-Stück DN 80 mit Nabe 3x2"**
N-Stück mit Nabe 3x2", innen und außen Epoxydharzbeschichtung für Trinkwasser
DIN EN 545, Flansch DIN EN 1092-2, PN 16,
DN '80'
Menge: 3,000 St

**3.3.60 Muffenstopfen 2" zum Verschließen der Anschlüsse am N-Stück**
Menge: 6,000 St

#### Abschnitt 3.4 PE-Formteile

*Hinweis: Formstücke aus PE-HD*
Formstücke aus PE-HD
In die EP sind einzurechnen:

- liefern, abladen, erforderlichenfalls zwischenlagern
  und im Baufeld transportieren,
- Montage inkl. aller Dichtungselemente, Schrauben,
  Muttern usw.,
- Herstellen der erforderlichen Schweißverbindung inkl.
  Schweißmuffen,
- die Verlegung im Rohrgraben.

**3.4.10 UAN 2"/d63 Universal-Übergangsadapter PE-HD / Messing mit Außengewinde**
Menge: 3,000 St

**3.4.20 Reduziermuffe PE-HD d90/63**
Elektroschweißfitting, PE Formteil Reduziermuffed '90/63'
Menge: 2,000 St

**3.4.30 Winkel PE-HD d90/45°**
Elektroschweißfitting, PE Formteil
d '90' /45°
Menge: 2,000 St

**3.4.40 Winkel PE-HD d63/45°**
Elektroschweißfitting, PE Formteil
d '63' /45°
Menge: 2,000 St

**3.4.50 Einschweißbund mit Losflansch DN 50/d63**
Menge: 2,000 St

**3.4.60 Einschweißbund mit Losflansch DN 80/d90**
Einschweißbund mit StahlflanschDN '80' /d
'90'
Menge: 4,000 St

#### Abschnitt 3.5 Armaturen

*Hinweis: Armaturen aus ducktilem Gußeisen nach Vorgabe des AG.*
Armaturen aus ducktilem Gußeisen nach Vorgabe des AG.
In die EP sind einzurechnen:

- liefern, abladen, erforderlichenfalls zwischenlagern
  und im Baufeld transportieren.
- Montage inkl. aller Dichtungselemente, Schrauben,
  Muttern aus Edelstahl usw.

**3.5.10 Absperrschieber DN 80**
Absperrschieber AWP 2001 SL weichdichtend mit Flanschen
nach DIN 3352 Teil 4 B, mit schraubenloser
Oberteilverbindung für Trinkwasser / Abwasser
DN '80'

DIN-DVGW Prüfzeichen NW-6202AT2609 mit innenliegendem
Spindelgewinde, Baulänge FTF DIN EN 558-1, Reihe 15
(F5) Flansche PN 16 nach DIN 2501 Prüfung nach DIN
3230, Teil 4 Gehäuse und Oberteil GGG 50 (Werkstoff Nr.
0.7050) schwerer Korrosionsschutz innen und außen
mittels EPOXY-Deckschicht (Wirbelsinterverfahren EWS)
nach GSK-Vorschrift Schließkörper GGG 50  (Werkstoff
Nr. 0.7050) mit aufvulkanisierten NBR-Kautschuk (DN
40/50 Oberteil Messing (Werkstoff Nr. 2.0402)
Schließkörper Messing (Werkstoff Nr. 2.0340.02) mit
aufvulkaniesierten NBR-Kautschuk Spindel X20Cr13
(Werkstoff Nr. 1.4021) wartungsfreie dreifache O-Ring
Spindelabdichtung mit zusätzlicher Schmiernut
entwässerter Schließkörper freies Spindelende
vorbereitet für stiftlose vonRoll hydro-
Teleskopeinbaugarnitur Dichtungen mit Stahleinlage.

Hersteller Fa. vonRoll hydrotec Figur 5311a  (DN 250
bis DN 500 Figur 5108) oder von AVK oder gleichwertig.

Inkl. Straßenkappe einschl. Tragplatte DIN 19720, für
Wasserleitung DIN 4056 für Absperrarmatur Nenngröße 1,
Oberflächenschutz nach Wahl des AN.

Mit dazugehöriger Teleskopeinbaugarnitur, stufenlos mit
Auszugsicherung komplett, Farbe: blau, Firma AWP oder gleichwertig
PN 16
Menge: 1,000 St

**3.5.20 Absperrschieber DN 50**
Absperrschieber AWP 2001 SL weichdichtend mit Flanschen
nach DIN 3352 Teil 4 B, mit schraubenloser
Oberteilverbindung für Trinkwasser / Abwasser
DN '50'

DIN-DVGW Prüfzeichen NW-6202AT2609 mit innenliegendem
Spindelgewinde, Baulänge FTF DIN EN 558-1, Reihe 15
(F5) Flansche PN 16 nach DIN 2501 Prüfung nach DIN
3230, Teil 4 Gehäuse und Oberteil GGG 50 (Werkstoff Nr.
0.7050) schwerer Korrosionsschutz innen und außen
mittels EPOXY-Deckschicht (Wirbelsinterverfahren EWS)
nach GSK-Vorschrift Schließkörper GGG 50  (Werkstoff
Nr. 0.7050) mit aufvulkanisierten NBR-Kautschuk (DN
40/50 Oberteil Messing (Werkstoff Nr. 2.0402)
Schließkörper Messing (Werkstoff Nr. 2.0340.02) mit
aufvulkaniesierten NBR-Kautschuk Spindel X20Cr13
(Werkstoff Nr. 1.4021) wartungsfreie dreifache O-Ring
Spindelabdichtung mit zusätzlicher Schmiernut
entwässerter Schließkörper freies Spindelende
vorbereitet für stiftlose vonRoll hydro-
Teleskopeinbaugarnitur Dichtungen mit Stahleinlage.

Hersteller Fa. vonRoll hydrotec Figur 5311a  (DN 250
bis DN 500 Figur 5108) oder von AVK oder gleichwertig.

Inkl. Straßenkappe einschl. Tragplatte DIN 19720, für
Wasserleitung DIN 4056 für Absperrarmatur Nenngröße 1,
Oberflächenschutz nach Wahl des AN.

Mit dazugehöriger Teleskopeinbaugarnitur, stufenlos mit
Auszugsicherung komplett, Farbe: blau, Firma AWP oder gleichwertig
PN 16
Menge: 2,000 St

**3.5.30 Unterflurhydrant, Form A, DN 80**
Unterflurhydrant 5000 nach DIN 3221 Teil 1,Erzeugnis 'vonRoll INFRATEC oder gleichwertige',

Form A, PN 16, DN 80 Unterflurhydrant 5000 nach DIN
3221, Rohrdeckung 1,5 m. Prüfung nach DIN 3230, Teil 4
Gehäuse GGG 50 (Werkstoff -Nr. 0.7050), schwerer
Korrosionsschutz innen und außen mittels
EPOXY-Dickschicht (Wirbelsinterverfahren EWS) nach
GSK-Vorschrift min 250 nano m (DIN 3476, DIN 30677,
Teil 2) blau RAL 5017 allseitig gummierter Kegel,
integrierte Schutzkappe Mindestvolumenstrom 110 m³/h
Spindel X20Cr13(Werkstoff -Nr. 1.4021 Druckrohr X5CrNi
189 (Werkstoff 1.4301) Schrauben und Muttern
nichtrostender Stahl(Werkstoff-Nr.1.40301)
Kunststoffgleitscheibe Doppelabsperrung durch hochfeste
Kunststoffkugel sichere Entwässerung,
Entwässerungsbohrung ist mit Epoxid-Deckschicht
versehen. Gemäß DVGW Richtlinie sind ab Drücken von 10
bar grundsätzlich Dichtungen mit Stahleinlage zu
verwenden.  Dichtungen mit Stahleinlage

Hersteller: vonRoll hydrotec - Figur 5527

Inkl. Straßenkappe höhenverstellbar einschl. Tragplatte
DIN 19720, für Wasserleitung DIN 4055 für
Unterflurhydrant
DN 80, Oberflächenschutz nach Wahl des AN.
Menge: 3,000 St

#### Abschnitt 3.6 Rohrverbinder

*Hinweis: In die EP sind einzurechnen:*
In die EP sind einzurechnen:

- liefern, abladen, erforderlichenfalls zwischenlagern
  und im Baufeld transportieren,
- Montage inkl. aller Dichtungselemente, Schrauben,
  Muttern aus Edelstahl usw.,
- die Verlegung im Rohrgraben.

**3.6.10 E-FLEX, DN 100**
Flanschadapter für alle Rohrarten aus duktl. Guß  zum
Verbinden von Rohrleitungen. Fabrikat: ASP-E-FLEX
o. gleichwertigDN '100'
Menge: 1,000 St

**3.6.20 E-FLEX, DN 150**
Flanschadapter für alle Rohrarten aus duktl. Guß  zum
Verbinden von Rohrleitungen. Fabrikat: ASP-E-FLEX
o. gleichwertigDN '150'
Menge: 4,000 St

#### Abschnitt 3.7 Anbindungen

*Hinweis: Erschwerniszuschlag für die Einbindung der neuen*
Erschwerniszuschlag für die Einbindung der neuen
Trinkwasserversorgungsleitung an die vorhandene in
Betrieb befindliche Versorgungsleitung.
Diese Position gilt nicht bei der Einbindung /
Umbindung
von Hausanschlussleitungen sondern nur für
Versorgungsleitungen.

**3.7.10 Erschwerniszus. Einbindung DN 100 - DN 300, Trinkwasser**
Zuschlag für Mehrleistungen beim Anschluss von
vorhandenen Trinkwasserleitung an die neu verlegte TWL
einschl. aller Schweiß-, Schraub, Steck- sowie
Nebenarbeiten, den dafür erforderlichen Rohrschnitten,
eventuell erforderlichen Pass- und Formstücken zum
lage-, höhen- und achsgleichen Anschluss und Aufwand
für die Abstimmung mit dem WAL Betrieb zur Außer- und
Inbetriebnahme der Bestandsleitung.

Material der vorh. VL: GG, GGG, PE, Stahl, AZ oä.
Abmessungen der vorh. VL: DN 100 / d 125 - DN 300 / d
355
Menge: 3,000 St

#### Abschnitt 3.8 Allgemeine Arbeiten

**3.8.10 Betonwiderlager herstellen GW 310**
Betonwiderlager herstellen nach GW 310.
Beton für Widerlager liefern und am Anschluss an vorh.
Leitung einbauen, einschließlich der dafür notwendigen
Schalung und Berechnung der Größe des Widerlagers gemäß
DVGW GW 310. Eine statische Berechnung ist auf
Verlangen des AG durch den AN vorzulegen. (Aufbau,
Vorhalten, Abbau der Schalung)
Menge: 3,000 St

**3.8.20 Hinweisschild Hydrant / Be- und Entlüftung**
Hinweisschild DIN 4066 für Hydranten und / oder Be- und
Entlüftungsgarnituren inkl. Pfosten

Die Beschilderung und Pfosten sind kostenpflichtig beim
TW-Netzservice des WAL-Betrieb zu beziehen

Die Preisliste hierzu ist unter folgendem Link
herunterzuladen:

  https://wal-betrieb.de/de/downloads.html

Anspechpartner :

Herr Marian Sauer
Email: netzservice@wal-betrieb.de
Tel: 0151 461 39 649

Beschilderung an Pfosten befestigen.
Diese Positionen enthalten alle Leistungen und
Materialien zur Befestigung der Hinweisschilder am
Schilderpfosten sowie den Einbau der Schilderpfosten.
Abgerechnet wird nach Stückzahl eingebauter Schilder.
Menge: 3,000 St

**3.8.30 Hinweisschild Schieber**
Hinweisschild DIN 4067 für Wasser inkl. Pfosten. Wenn
nicht anders beschrieben, entfällt die Beschilderung
für sämtliche VAS.

Die Beschilderung und Pfosten sind kostenpflichtig beim
TW-Netzservice des WAL-Betrieb zu beziehen

Die Preisliste hierzu ist unter folgendem Link
herunterzuladen:

  https://wal-betrieb.de/de/downloads.html

Anspechpartner :

Herr Marian Sauer
Email: netzservice@wal-betrieb.de
Tel: 0151 461 39 649

Beschilderung an Pfosten befestigen.
Diese Positionen enthalten alle Leistungen und
Materialien zur Befestigung der Hinweisschilder am
Schilderpfosten sowie den Einbau der Schilderpfosten.
Abgerechnet wird nach Stückzahl eingebauter Schilder.
Menge: 3,000 St

**3.8.40 Einpflasterung Schieber- / Hydrantenkappen**
Schieberkappen und Hydrantenkappen einpflastern
inklusive Betonrahmen

Betonrahmen rund (z.B.: Schachtringe) für Straßenkappen
liefern und einbauen, einschließlich Erdarbeiten.
Nach Setzen des Betonrahmens ist die Straßenkappe
einzupflastern, wobei folgender Aufbau gefordert ist:

- 6 cm Mosaikpflaster in Beton gesetzt
- 15 cm Schottertragschicht 0/45 mit mindestens EV2= 80
MN/m²

Abgerechnet wird pro Stück.

Schieber und Hydrant Seestraße A
Schieber Seestraße C
Menge: 3,000 St

**3.8.50 Druckrohrleitung, Trinkwasser molchen, d 63 PE**
Druckrohrleitung für Trinkwasser in Teilabschnitten molchen,
inklusive aller erforderlichen Formteile und Armaturen (Molchschleuse) nach Wahl des AN.

für Dimension
d '63'
Menge: 95,000 m

**3.8.60 Druckrohrleitung, Trinkwasser molchen, d 90 PE**
Druckrohrleitung für Trinkwasser in Teilabschnitten molchen,
inklusive aller erforderlichen Formteile und Armaturen (Molchschleuse) nach Wahl des AN.

für Dimension
d '90'
Menge: 66,000 m

**3.8.70 Druckprüfung, Rohrleit.Wasser, in Teilstrecken, d 63 PE**
Innendruckprüfung DIN EN 805, Verfahren nach Wahl des
AN, an Druckrohrleitungen für Wasser aus PE-HD, PN 10,
Prüfdruck STP :  MDP+ 5 bar bzw. x 1,5 der niedrigere
Wert ist maßgebend Prüfung in Teilstrecken,
für Dimension
d '63'

Für die Druckprüfung ist zwingend WAL-B TW-Netzservice
zu beauftragen. Das entsprechende Angebot zur
Baumaßnahme kann unter folgendem Link heruntergeladen
werden:

https://wal-betrieb.de/de/downloads.html

Ansprechpartner:

Herr Sören Paulusch
Email: netzservice@wal-betrieb.de
Tel: (01 51) 16 74 22 50

Der Baubetrieb hat für diese Leistungen zwingend
TW-Netzservice  zu binden.  Eine
Koordinierungszulage
wird hierzu nicht gewährt. Mit dem TW-Netzservice
ist wie mit jedem anderen Nachunternehmer zu
verfahren.
Menge: 95,000 m

**3.8.80 Druckprüfung, Rohrleit.Wasser, in Teilstrecken, d 90 PE**
Innendruckprüfung DIN EN 805, Verfahren nach Wahl des
AN, an Druckrohrleitungen für Wasser aus PE-HD, PN 10,
Prüfdruck STP :  MDP+ 5 bar bzw. x 1,5 der niedrigere
Wert ist maßgebend Prüfung in Teilstrecken,
für Dimension
d '90'

Für die Druckprüfung ist zwingend WAL-B TW-Netzservice
zu beauftragen. Das entsprechende Angebot zur
Baumaßnahme kann unter folgendem Link heruntergeladen
werden:

https://wal-betrieb.de/de/downloads.html

Ansprechpartner:

Herr Sören Paulusch
Email: netzservice@wal-betrieb.de
Tel: (01 51) 16 74 22 50

Der Baubetrieb hat für diese Leistungen zwingend
TW-Netzservice  zu binden.  Eine
Koordinierungszulage
wird hierzu nicht gewährt. Mit dem TW-Netzservice
ist wie mit jedem anderen Nachunternehmer zu
verfahren.
Menge: 66,000 m

**3.8.90 Visuelle Druckprüfung d 63 PE**
Visuelle Druckprüfung nach DIN EN 805
an Druckrohrleitungen für Wasser für Rohrleitungen aus
PE nach Einbau der Druckleitung d 63 PE  inklusiver
Materialübergänge und Armaturen
Menge: 1,000 PSCH

**3.8.100 Visuelle Druckprüfung d 90 PE**
Visuelle Druckprüfung nach DIN EN 805
an Druckrohrleitungen für Wasser für Rohrleitungen aus
PE nach Einbau der Druckleitung d 90 PE  inklusiver
Materialübergänge und Armaturen
Menge: 1,000 PSCH

**3.8.110 Druckrohrleitung, Trinkwasser, spülen, desinfiz., d 63 PE**
Druckrohrleitung für Trinkwasser vor Inbetriebnahme
spülen, desinfizieren DVGW W 291,  Entkeimungsmittel:
Herlisil,Anzahl 'nach Festlegung des AN'
für Dimension
d '63'

Die Wasserentnahmestelle ist im Vorfeld mit dem
Netzmeister,
Herrn Lode, abzustimmen.
Die Leistungen enhalten sämtliche, zur fachgerechten
Ausführung notwendigen Materialien und Formteile.
Menge: 95,000 m

**3.8.120 Druckrohrleitung, Trinkwasser, spülen, desinfiz., d 90 PE**
Druckrohrleitung für Trinkwasser vor Inbetriebnahme
spülen, desinfizieren DVGW W 291,  Entkeimungsmittel:
Herlisil,Anzahl 'nach Festlegung des AN'
für Dimension
d '90'

Die Wasserentnahmestelle ist im Vorfeld mit dem
Netzmeister,
Herrn Lode, abzustimmen.
Die Leistungen enhalten sämtliche, zur fachgerechten
Ausführung notwendigen Materialien und Formteile.
Menge: 66,000 m

**3.8.130 Keimfreimachung Einbindungen Ortsnetzleitungen**
Keimfreimachung der neuen Formteile und Armaturen sowie
der Anschlussbereiche der Einbindungen der
Ortsnetzleitungen.

Armaturen und Formstücke sind durch örtliche
Desinfektionsmaßnahmen nach DVGW W291 vor der Montage
keimfrei zu machen.
Menge: 3,000 St

**3.8.140 Hygienenachweis**
Für den Hygienenachweis der neu verlegten TW-Leitung
ist das Labor SGL in Lauchhammer zu beauftragen.
Die Untersuchung muss zwingend zusätzlich die
Untersuchung auf Pseudomonaden sowie auf Enterokokken
enthalten.
Menge: 3,000 St

**3.8.150 Provisorium Parallelbetrieb TWL**
Provisorium für den Parallelbetrieb der TWL  nach der
Freigabe alter und neuer TWL zur Gewährleistung der
Versorgungssicherheit während der Umbindung der TW-HA,
incl. eventueller Bauunterbrechung für den Zeitraum der
Umschlussarbeiten der TW-HA.
Menge: 3,000 St

**3.8.160 Rückbau aller oberirdisch sichtbarenTeile, TW**
Rückbau aller nicht mehr funktionstüchtigen oberirdisch
sichtbaren Teile (Trinkwasser) von Schiebern,
Ventilanbohrschellen, Hydranten und dazugehörige
Beschilderung usw. inklusive Wiederherstellung der
Oberflächenbefestigung entsprechend der Örtlichkeit.

Es sind alle im Zuge der Maßnahme außer Betrieb gehende
Einbauten auszubauen.

Material ist entsprechend zu entsorgen.
Abrechnung auf Nachweis.
Menge: 14,000 St

**3.8.170 Fotodokumentation**
Fotodokumentation sämtlicher Einbindungen und
Schieberkreuze zur Vorlage und Freigabe  durch den AG.
Der AG behält sich vor, bei nicht Vorlage der
Dokumentation nachrichtlich entsprechende Stellen durch
und auf Kosten des AN freilegen zu lassen.
Menge: 1,000 PSCH
